# Beispiel-LV Innenausbau Bürotrakt (fiktiv)
Angebotsaufforderung (GAEB DA XML 3.3, DA83)
Währung: EUR
Erstellt mit: PlanOffice – Beispieldatei, 14.10.2026

## Beispiel-LV Innenausbau Bürotrakt (fiktiv)

### 01 Trockenbauarbeiten

**01.01.0010 Metallständerwand 100 mm, einfach beplankt**
Metallständerwand, Wanddicke 100 mm, CW-Profile 75 mm, beidseitig einlagig mit Gipsplatten 12,5 mm beplankt, Hohlraum mit Mineralwolle 60 mm gedämmt, Oberflächengüte Q2.
Menge: 125,500 m²

**01.01.0020 Vorsatzschale, freistehend**
Freistehende Vorsatzschale, CW-Profile 50 mm, einlagig mit Gipsplatten 12,5 mm beplankt, Oberflächengüte Q2.
Menge: 42,000 m²

**01.01.0030 Türöffnung mit UA-Profilen herstellen**
Türöffnung in der Ständerwand mit UA-Profilen 2 mm, lichte Breite 0,885 m, lichte Höhe 2,13 m.
Menge: 9,000 St

**01.01.0040 Revisionsöffnung 300 x 300 mm (Bedarfsposition)**
*** Bedarfsposition ohne GB
Revisionsklappe 300 x 300 mm in Wand oder Decke einbauen, nur auf Anordnung.
Menge: 4,000 St

### 02 Malerarbeiten

**02.02.0010 Dispersionsanstrich Wand, weiß**
Untergrund prüfen, grundieren und zweimal mit Dispersionsfarbe streichen, Nassabriebklasse 2, Farbton weiß.
Menge: 310,000 m²

**02.02.0020 Malervlies kleben (Grundposition)**
*** Grundposition ZZ 1.0
Malervlies auf vorbereitete Wandflächen kleben, Stöße stumpf.
Menge: 80,000 m²

**02.02.0030 Glasgewebe kleben (Alternativposition zu 02.0020)**
*** Wahlposition ZZ 1.1
Glasgewebe statt Malervlies auf vorbereitete Wandflächen kleben, Stöße stumpf.
Menge: 80,000 m²

**02.02.0040 Abdeck- und Schutzarbeiten**
Böden, Fenster und Einbauten vor Beginn der Arbeiten abdecken und nach Abschluss räumen.
Menge: 1,000 psch
